# W-P_1_maxit_Muster-LVs_IP_Neubau
Leistungsbeschreibung (GAEB 90, DA81)
Währung: EUR

## W-P_1-05_maxit_Lehmputz_0808
Datum: 08.09.20

*Hinweis*
Grundlage für die Ausschreibung sind Produkte der Firma
maxit Deutschland GmbH. Die Verarbeitung hat nach den
Herstellerrichtlinien bzw. den nachfolgenden Normen und
Vorgaben zu erfolgen.

Für die Ausführung sind zu beachten:
        - die Vorschriften der VOB
     - DIN V 18550 Putz und Putzsysteme - Ausführung
     - DIN 18350 Putz und Stuckarbeiten
        - die Verarbeitungsvorschriften des
Herstellers / Herstellerrichtlinien
        - die allgemein anerkannten Regeln der
Technik
        - die besonderen technischen Vorbemerkungen

Wenn nichts anderes in den Leistungspositionen
beschrieben, besteht die Leistung aus Lieferung und
fachgerechter Ausführung der in den Positionen
beschriebenen und benötigten Materialien.

Vor Beginn der Arbeiten hat sich der Verarbeiter davon
zu überzeugen, dass der bauliche Untergrund oder
Vorleistungen den Voraussetzungen für sein Gewerk
entsprechen. Evtl. Bedenken sind dem Auftraggeber vor
Ausführung schriftlich mitzuteilen.

*Hinweis*
Die Prüfung des Putzgrundes hat gemäß VOB, Teil C, DIN
18350 im Zuge der Wahrnehmung der Püfungs- und
Hinweispflicht durch den Auftragnehmer zu erfolgen.

### 01 LEHMINNENPUTZ

#### 01.01 PUTZGRUNDVORBEREITUNG

**01.01.0010 Putzhaftbrücke mineralisch**
Aufbringen einer Putzhaftbrücke, z.B. an glatten, nicht
saugenden Betonflächen vor dem Auftragen von
Lehmputzen. Verarbeitung nach Vorschrift des
Herstellers.

Fabrikat:  maxit multi 280
Einheit: m2

#### 01.02 PUTZPROFILE

**01.02.0010 Drahteckwinkel**
Liefern und lot- und fluchtgerechtes Anbringen von
Drahteckwinkeln an Kanten, Laibungen etc., auf
Putzstärke versetzt.

Material: Edelstahl

Putzstärke: ____________________

Profil:  ____________________
Einheit: lfm

**01.02.0020 Kantenrichtwinkel**
Liefern und lot- und fluchtgerechtes Anbringen von
Kantenrichtwinkeln an Kanten, Laibungen etc., auf
Putzstärke versetzt.

Material:  Edelstahl

Putzstärke: ____________________

Profil:  ____________________
Einheit: lfm

**01.02.0030 Putzabschlussprofile**
Liefern und lot- und fluchtgerechtes Anbringen von
Putzan-/abschlussschienen, auf Putzstärke versetzt.

Material: Edelstahl

Putzstärke: ____________________

Profil:  ____________________
Einheit: lfm

**01.02.0040 Dehnfugenprofile**
Liefern und lot- und fluchtgerechtes Anbringen von
Dehnfugenschienen über Rohbaudehnfugen und nach Angabe,
auf Putzstärke versetzt.

Material:  Edelstahl

Putzstärke: ____________________

Profil:  ____________________
Einheit: lfm

**01.02.0050 Schnellputzprofile**
Liefern und lot- und fluchtgerechtes Anbringen von
Schnellputzprofilen auf Putzstärke versetzt.

Material: Edelstahl

Putzstärke: ____________________

Profil:  ____________________
Einheit: lfm

**01.02.0060 Abgerundete Putzkanten**
herstellen. Der Radius ist nach Angabe der Bauleitung
auszuführen.
Einheit: lfm

**01.02.0070 luftdichter Anschluß von luftdichten Bahnen**
herstellen. Bei Anschlüssen an zu verputzende
Massivbauteile sind die bauseits verlegten
luftdichten Bahnen mit einem geeigneten Putzträger zu
überspannen und einzuputzen, um
einen luftdichten Anschluß zu erreichen.
Putzträger in Streifen von ca. 25cm Breite mechanisch
am Mauerwerk befestigen, sodass die
luftdichte Bahn ca. 5-10cm überputzt werden kann.

Produkte:  Putzträger wie z.B. Rippenstreckmetall,
Armanet oder gleichwertig
Einheit: lfm

#### 01.03 PUTZTRÄGER

**01.03.0010 Putzträger teilflächig**
Liefern u. Anbringen von Putzträger, als Einzelflächen,
über stumpfen Mauerstößen, Deckenabmauerungen,
Rollladenkästen und sonstigen Rohbaumaterialwechseln.
Mit Überlappung im Stoßbereich / auf benachbarte
Bauteile von mind. 200 mm bzw. nach
Herstellervorschrift fach- und sachgerecht anbringen.

Streifenbreite:  __________ cm

Produkte:  __ Rabitzgewebe
  __ Schilf-Rabitz-Putzträgermatten ca.
70-stengelig,
  __ Holzwolle- Leichtbauplatte
Einheit: lfm

**01.03.0020 Putzträger vollflächig**
Liefern u. Anbringen von Putzträger, vollflächig, z.B.
bei nicht tragfähigem Untergrund. Mit Überlappung im
Stoßbereich / auf benachbarte Bauteile von mind. 200 mm
bzw. nach Herstellervorschrift fach- und sachgerecht
anbringen.

Produkte: __ Rabitzgewebe
  __ Schilf-Rabitz-Putzträgermatten ca.
70-stengelig,
__ Holzwolle- Leichtbauplatte
__ Schilfrohrdämmplatten, d=20 mm
__ Schilfrohrdämmplatten, d=30 mm
__ Schilfrohrdämmplatten, d=50 mm
__ Schilfrohrdämmplatten, d=80 mm
Einheit: m2

#### 01.04 PUTZBEWEHRUNG

**01.04.0010 Armierungsgewebe**
aus hochreißfestem, alkalibeständigem Armierungsgewebe
über Rohbaumaterialwechseln, labilen Putzgrund u.ä. in
das obere Putzdrittel faltenfrei einbetten

Produkte: maxit Armierungsgewebe MW 8 x 8 mm
Einheit: m2

#### 01.05 LEHM-INNENPUTZ

**01.05.0010 Ausgleichsputz**
Aufbringen eines Ausgleichputzes bei Unebenheiten des
Untergrundes, bei Gesamtputzdicken von mehr als 20 mm
ist mehrlagig zu arbeiten, Standzeit des Unterputzes 1
Tage pro mm, bis zur völligen Trocknung.

Ausgleichsputzdicke : _______mm

Produkte:  __ maxit ip 333
  __ maxit ip 334
Einheit: m2

**01.05.0020 Lehmputz als Wandputz**
Lehmputz als Wandputz im Innenbereich auf
Massivwänden(Kalksandstein, Poroton, Porenbeton
Fachwerkfeld, etc.). Einlagig mit dünnem Lehmvorspritz,
ca. 10 mm dick, lot- und fluchtgerecht verzogen.
Bei der einlagigen Verarbeitung von Lehmputzen können
sich im Zuge der Austrocknung Risse bilden.
Eine evtl.  Nachbearbeitung ist einzukalkulieren
Standzeit des Unterputzes pro mm ca 1 Tag, bis zur
vollständigen Trocknung, bevor der Oberputz oder weiter
Beschichtung aufgetragen wird.

Putzdicke:________mm

Produkte: __ maxit ip 333
__ maxit ip 334
Einheit: m2

**01.05.0030 Lehmputz auf Platten**
Lehmputz auf Platten ( HWL-Platten,
Holzweichfaserplatten, Lehmbauplatten) im Innenbereich
zweilagiger Auftrag mit Gewebeeinlage, pro Lage ca 10mm
dick, zwischen den einzelnen lagen Austrocknungszeit
einhalten lot- und fluchtgerecht verzogen.

Putzdicke:________mm

Produkte: __ maxit ip 333
  __ maxit ip 334
Einheit: m2

**01.05.0040 Lehmputz auf Schilfmatten**
Lehmputz auf Schilfmatten und Natursteinwänden
zweilagiger Auftrag, Austrocknungszeiten zwischen den
einzelnen Lagen beachten lot- und fluchtgerecht
verzogen und fertig strukturiert.

Putzdicke:________mm

Produkte: __ maxit ip 333
  __ maxit ip 334
Einheit: m2

**01.05.0050 Leibungen Lehmputz**
Liefern und Auftragen von Lehmputz wie zuvor
beschrieben im Bereich von Leibungen bei allen
Öffnungen (z.B. Fenster/Türen...).

Leibungstiefe: __ mm
Einheit: lfm

**01.05.0060 Zulage Mehrstärken**
zu Position .......................... für Mehrputz pro
5 mm Dicke
Einheit: m2

**01.05.0070 Schließen von Schlitzen**
Zuschlag zum Innenputz der Pos._____, für das
nachträgliche schließen von Schlitzen und Fugen in
fertigen Wandflächen und entsprechend der vorhandenen
Oberflächenstruktur verputzen.

Schlitzbreite __________mm
Einheit: lfm

**01.05.0080 Trennschnitt**
Erstellung eines Trennschnittes, am Übergang zu
Holzdecken, Kamin, Holzbalken, o.ä.
Einheit: lfm

**01.05.0090 Faserzugabe**
Zuschlag für die Zugabe von Fasern, die homogen mit dem
Putz vermischt werden müssen.

Faserart:_____________
Einheit: m2

#### 01.06 BESCHICHTUNGEN AUF LEHMPUTZ

**01.06.0010 Lehm- Fixativ**
liefern und aufbringen eines Lehm- Fixatives nach
Herstellerangaben

Produkt:  maxit prim 3010  Lehm- Fixativ
Einheit: m2

**01.06.0020 Lehmspachtel**
liefern und aufbringen nach Herstellerangaben.
Nachbehandlung der Lehmspachtel mit Lehm-Fixativ maxit
prim 3010.

Produkt:  maxit ip 335

Farbe:  __ natur
  __ weiß
  __ rot
Einheit: m2

**01.06.0030 Silikat Innenfarbe**
liefern und streichen ( zweimalig)  der vorbereiteten
Lehmputzflächen mit einer Innenfarbe auf Silikatbasis.

Produkt:  maxit Silikatfarbe I
Einheit: m2

**01.06.0040 Kalk- Kaseinfarbe**
liefern und aufbringen nach Angaben des Herstellers.

verwendetes Produkt: _______________________
Einheit: m2

**01.06.0050 Leibungen Anstrich**
Liefern und Auftragen eines Farbanstrichs wie zuvor
beschrieben im Bereich von Leibungen bei allen
Öffnungen (z.B. Fenster/Türen...).

Leibungstiefe: ___ mm

Farbanstrich:  _ einfach
  _ zweifach
Einheit: lfm

#### 01.07 RAPPORTARBEITEN

**01.07.0010 Facharbeiter Mittellohn**
Rapportleistung für unvorhergesehene Arbeiten. Die
Arbeiten sind nur in Absprache und nach Genehmigung
durch die Bauleitung auszuführen.

Mittellohn Facharbeiter
Einheit: Std

USt %: 19,00
